# Central toma corriente Ventana transparente Repuestos - de IDE Electric

- Propiedad del archivo: CONSTRUNARIO
- Formato: FIEBDC-3/2012
- Programa: Construnario Versión 3.51
- Fecha de los precios: 01/03/2023
- Divisa: EUR

**86020** u Central toma corriente Ventana transparente Repuestos - de IDE Electric
Precio: 8.83
Para serie: Pryma. Código EAN: 8431044860206 Código ETIM 6.0: EC002527
