# Repuesto ventana transparente para CDP4 y CDN4 de IDE - de IDE Electric

- Propiedad del archivo: CONSTRUNARIO
- Formato: FIEBDC-3/2012
- Programa: Construnario Versión 3.51
- Fecha de los precios: 06/05/2024
- Divisa: EUR

**PT04CDN** u Repuesto ventana transparente para CDP4 y CDN4 de IDE - de IDE Electric
Precio: 6.75
Ventana transparente 4 módulos Código EAN: 8431044119892 Código ETIM 6.0: EC002527
