# Repuesto ventana transparente para CDP8 y CDN8 de IDE - de IDE Electric

- Propiedad del archivo: CONSTRUNARIO
- Formato: FIEBDC-3/2012
- Programa: Construnario Versión 3.51
- Fecha de los precios: 13/05/2024
- Divisa: EUR

**PT08CDN** u Repuesto ventana transparente para CDP8 y CDN8 de IDE - de IDE Electric
Precio: 7.53
Ventana transparente 8 módulos Código EAN: 8431044119991 Código ETIM 6.0: EC002527
