# Repuesto ventana transparente para CDP24 y CDN24 de IDE - de IDE Electric

- Propiedad del archivo: CONSTRUNARIO
- Formato: FIEBDC-3/2012
- Programa: Construnario Versión 3.51
- Fecha de los precios: 13/05/2024
- Divisa: EUR

**PT24CDN** u Repuesto ventana transparente para CDP24 y CDN24 de IDE - de IDE Electric
Precio: 15.20
Ventana transparente 24 módulos Código EAN: 8431044120102 Código ETIM 6.0: EC002527
