# Accesorios Placa poliéster para cajas Ref.171 - de IDE Electric

- Propiedad del archivo: CONSTRUNARIO
- Formato: FIEBDC-3/2012
- Programa: Construnario Versión 3.51
- Fecha de los precios: 06/05/2024
- Divisa: EUR

| Código | Ud | Descripción | Precio |
|---|---|---|---|
| 92122 | u | Accesorios Placa poliéster para cajas Ref.171 - de IDE Electric | 24.39 |
