# Accesorios Placa metal para cajas Ref.171 - de IDE Electric

- Propiedad del archivo: CONSTRUNARIO
- Formato: FIEBDC-3/2012
- Programa: Construnario Versión 3.51
- Fecha de los precios: 22/11/2023
- Divisa: EUR

| Código | Ud | Descripción | Precio |
|---|---|---|---|
| 92123 | u | Accesorios Placa metal para cajas Ref.171 - de IDE Electric | 4.52 |
