# Accesorios cierre de seguridad con llave para ventanas STAR - de IDE Electric

- Propiedad del archivo: CONSTRUNARIO
- Formato: FIEBDC-3/2012
- Programa: Construnario Versión 3.51
- Fecha de los precios: 01/03/2023
- Divisa: EUR

**92150** u Accesorios cierre de seguridad con llave para ventanas STAR - de IDE Electric
Precio: 17.03
Para Series: Ecology - Star. Código EAN: 8431044921501 Código ETIM 6.0: EC000327
