# Accesorios tuerca prensaestopa M40 - de IDE Electric

- Propiedad del archivo: CONSTRUNARIO
- Formato: FIEBDC-3/2012
- Programa: Construnario Versión 3.51
- Fecha de los precios: 01/03/2023
- Divisa: EUR

**92585** u Accesorios tuerca prensaestopa M40 - de IDE Electric
Precio: 2.52
Para Series: Pryma - Star - Ecology. Código EAN: 8431044925851 Código ETIM 6.0: EC000940
