# Accesorios tapón con membrana M25 - de IDE Electric

- Propiedad del archivo: CONSTRUNARIO
- Formato: FIEBDC-3/2012
- Programa: Construnario Versión 3.51
- Fecha de los precios: 01/03/2023
- Divisa: EUR

**92590** u Accesorios tapón con membrana M25 - de IDE Electric
Precio: 1.16
Para Series: Star - Ecology. Código EAN: 8431044925905
