# Raíl DIN 159 mm de IDE - de IDE Electric

- Propiedad del archivo: CONSTRUNARIO
- Formato: FIEBDC-3/2012
- Programa: Construnario Versión 3.51
- Fecha de los precios: 06/05/2024
- Divisa: EUR

**22090** u Raíl DIN 159 mm de IDE - de IDE Electric
Precio: 11.22
Raíles DIN 159 mm para Light 231 (Bolsa 10 uds.) Código EAN: 8431044927213 Código ETIM 8.0: EC001285
