# Tornillo 1/4 vuelta (tornilo 1/4 vuelta, referencia 94217 de IDE. 2 tornillos con flecha + 2 tornillos sin flecha - Light - de IDE Electric

- Propiedad del archivo: CONSTRUNARIO
- Formato: FIEBDC-3/2012
- Programa: Construnario Versión 3.51
- Fecha de los precios: 19/01/2023
- Divisa: EUR

| Código | Ud | Descripción | Precio |
|---|---|---|---|
| 94217 | u | Tornillo 1/4 vuelta (tornilo 1/4 vuelta, referencia 94217 de IDE. 2 tornillos con flecha + 2 tornillos sin flecha - Light - de IDE Electric | 0.54 |
