# Tornillo base-tapa light 322 de IDE. Bolsa 10 uds - de IDE Electric

- Propiedad del archivo: CONSTRUNARIO
- Formato: FIEBDC-3/2012
- Programa: Construnario Versión 3.51
- Fecha de los precios: 13/05/2024
- Divisa: EUR

**22219** u Tornillo base-tapa light 322 de IDE. Bolsa 10 uds - de IDE Electric
Precio: 3.00
Tornillo base-tapa light 322 Código EAN: 8431044942193 Código ETIM 8.0: EC003861
