# Central toma corriente tuerca plástica para tomas de corriente - de IDE Electric

- Propiedad del archivo: CONSTRUNARIO
- Formato: FIEBDC-3/2012
- Programa: Construnario Versión 3.51
- Fecha de los precios: 01/03/2023
- Divisa: EUR

**94293** u Central toma corriente tuerca plástica para tomas de corriente - de IDE Electric
Precio: 0.21
Para Series: Pryma - Star. Código EAN: 8431044942933
