# Tabique separador para CT326/536 de IDE - de IDE Electric

- Propiedad del archivo: CONSTRUNARIO
- Formato: FIEBDC-3/2012
- Programa: Construnario Versión 3.51
- Fecha de los precios: 02/05/2024
- Divisa: EUR

**22390** u Tabique separador para CT326/536 de IDE - de IDE Electric
Precio: 4.48
Tabique separador para CT3252 (antes CT536) Código EAN: 8431044943909
