# Cierre tipo buzón con llave Laterales pretroquelados hidrófuga hueco 500x500x150 - de IDE Electric

- Propiedad del archivo: CONSTRUNARIO
- Formato: FIEBDC-3/2012
- Programa: Construnario Versión 3.51
- Fecha de los precios: 01/03/2023
- Divisa: EUR

**AB4545_CB** u Cierre tipo buzón con llave Laterales pretroquelados hidrófuga hueco 500x500x150 - de IDE Electric
Precio: 117.02
Con placa hidrófuga incorporada. Superficie - IP33 - RAL9003. Código EAN: 8431044109664 Código ETIM 6.0: EC000374
