# Cierre doble paletón 5 mm Laterales pretroquelados hidrófuga hueco 600x1050x150 - de IDE Electric

- Propiedad del archivo: CONSTRUNARIO
- Formato: FIEBDC-3/2012
- Programa: Construnario Versión 3.51
- Fecha de los precios: 01/03/2023
- Divisa: EUR

**AB55100** u Cierre doble paletón 5 mm Laterales pretroquelados hidrófuga hueco 600x1050x150 - de IDE Electric
Precio: 207.25
Con placa hidrófuga incorporada. Superficie - IP33 - RAL9003. Código EAN: 8431044003993 Código ETIM 6.0: EC000374
