# Registro enlace Superficie/estanco 700x500x150 IP55 - de IDE Electric

- Propiedad del archivo: CONSTRUNARIO
- Formato: FIEBDC-3/2012
- Programa: Construnario Versión 3.51
- Fecha de los precios: 01/03/2023
- Divisa: EUR

**AF7050** u Registro enlace Superficie/estanco 700x500x150 IP55 - de IDE Electric
Precio: 233.75
Fabricadas en acero laminado en frío gris RAL7035 - IP55. Código EAN: 8431044276106 Código ETIM 6.0: EC000374
