# Acondicionador superficie 1000 W, referencia AS1000/230 de IDE - de IDE Electric

- Propiedad del archivo: CONSTRUNARIO
- Formato: FIEBDC-3/2012
- Programa: Construnario Versión 3.51
- Fecha de los precios: 06/05/2024
- Divisa: EUR

**AS1000_230** u Acondicionador superficie 1000 W, referencia AS1000/230 de IDE - de IDE Electric
Precio: 3480.71
Acondicionador de superficie monofásico. Código EAN: 8431044250465 Código ETIM 6.0: EC000855
