# Acondicionador superficie 2900 W, referencia AS2900/400 de IDE - de IDE Electric

- Propiedad del archivo: CONSTRUNARIO
- Formato: FIEBDC-3/2012
- Programa: Construnario Versión 3.51
- Fecha de los precios: 13/05/2024
- Divisa: EUR

**AS3000_400** u Acondicionador superficie 2900 W, referencia AS2900/400 de IDE - de IDE Electric
Precio: 6924.36
Acondicionador de superficie monofásico. Código EAN: 8431044250519 Código ETIM 6.0: EC000855
