# Acondicionador superficie 3850 W, referencia AS3850/400 de IDE - de IDE Electric

- Propiedad del archivo: CONSTRUNARIO
- Formato: FIEBDC-3/2012
- Programa: Construnario Versión 3.51
- Fecha de los precios: 13/05/2024
- Divisa: EUR

**AS3850400** u Acondicionador superficie 3850 W, referencia AS3850/400 de IDE - de IDE Electric
Precio: 7163.35
Acondicionador de superficie monofásico. Código EAN: 8431044250540 Código ETIM 6.0: EC000855
