# Acondicionador superficie 5800 W - de IDE Electric

- Propiedad del archivo: CONSTRUNARIO
- Formato: FIEBDC-3/2012
- Programa: Construnario Versión 3.51
- Fecha de los precios: 01/03/2023
- Divisa: EUR

**AS5800_400** u Acondicionador superficie 5800 W - de IDE Electric
Precio: 14172.92
Acondicionador de superficie monofásico. Código EAN: 8431044250564 Código ETIM 6.0: EC000855
