# Acondicionador techo 1550 W, referencia AT1550/230 de IDE - de IDE Electric

- Propiedad del archivo: CONSTRUNARIO
- Formato: FIEBDC-3/2012
- Programa: Construnario Versión 3.51
- Fecha de los precios: 06/05/2024
- Divisa: EUR

**AT1550230** u Acondicionador techo 1550 W, referencia AT1550/230 de IDE - de IDE Electric
Precio: 4682.00
Acondicionador de techo monofásico. Código EAN: 8431044250786 Código ETIM 6.0: EC000855
