# Acondicionador techo 2900 W, referencia AT2900/400 de IDE - de IDE Electric

- Propiedad del archivo: CONSTRUNARIO
- Formato: FIEBDC-3/2012
- Programa: Construnario Versión 3.51
- Fecha de los precios: 06/05/2024
- Divisa: EUR

**AT2900400** u Acondicionador techo 2900 W, referencia AT2900/400 de IDE - de IDE Electric
Precio: 6806.66
Acondicionador de techo monofásico. Código EAN: 8431044250809 Código ETIM 6.0: EC000855
