# Armario acero inox. Atex fijación mural IP66, referencia ATX403020/INX de la serie Argenta de IDE. Placa ciega incorporada. Medidas: 400x300x200 - de IDE Electric

- Propiedad del archivo: CONSTRUNARIO
- Formato: FIEBDC-3/2012
- Programa: Construnario Versión 3.51
- Fecha de los precios: 01/03/2023
- Divisa: EUR

**ATX403020_INX** u Armario acero inox. Atex fijación mural IP66, referencia ATX403020/INX de la serie Argenta de IDE. Placa ciega incorporada. Medidas: 400x300x200 - de IDE Electric
Precio: 671.82
Acero Inoxidable: AISI 304L Satinado Scotch 320. Armarios suministrados con placa de montaje. Pack de 4 alzadores de placa suministrado en todas las referencias incluso en las referencias sin placa /SP. Con marcado ATEX. Código EAN: 8431044088938 Código ETIM 6.0: EC000261
