# Armario metálico Atex fijación mural IP66, referencia ATX302015 de la serie Argenta de IDE. Placa ciega incorporada. Medidas: 600x600x250 - de IDE Electric

- Propiedad del archivo: CONSTRUNARIO
- Formato: FIEBDC-3/2012
- Programa: Construnario Versión 3.51
- Fecha de los precios: 01/03/2023
- Divisa: EUR

**ATX606025** u Armario metálico Atex fijación mural IP66, referencia ATX302015 de la serie Argenta de IDE. Placa ciega incorporada. Medidas: 600x600x250 - de IDE Electric
Precio: 411.95
Acero laminado: RAL 7035. Armarios suministrados con placa de montaje. Pack de 4 alzadores de placa suministrado en todas las referencias incluso en las referencias sin placa /SP. Con marcado ATEX. Código EAN: 8431044085937 Código ETIM 6.0: EC000261
