# Armario big inoxidable, referencia BIG16510040PO/INX de IDE. Medidas: 1650x1000x400 PO con placa IP65 - de IDE Electric

- Propiedad del archivo: CONSTRUNARIO
- Formato: FIEBDC-3/2012
- Programa: Construnario Versión 3.51
- Fecha de los precios: 01/03/2023
- Divisa: EUR

**BIG16510040PO_INX** u Armario big inoxidable, referencia BIG16510040PO/INX de IDE. Medidas: 1650x1000x400 PO con placa IP65 - de IDE Electric
Precio: 5453.76
Acero inoxidable AISI 304L: satinado Scotch 320. Armarios suministrados con placa de montaje. Para alcanzar el grado de protección IP65 es necesario solicitar el kit de aislamiento 48690. Código EAN: 8431044216485 Código ETIM 6.0: EC000058
