# Armarios de puerta única con placa de montaje IP65 1650X800X400 - de IDE Electric

- Propiedad del archivo: CONSTRUNARIO
- Formato: FIEBDC-3/2012
- Programa: Construnario Versión 3.51
- Fecha de los precios: 01/03/2023
- Divisa: EUR

**BIG1658040PO** u Armarios de puerta única con placa de montaje IP65 1650X800X400 - de IDE Electric
Precio: 1459.07
Acero laminado RAL 7035. Armario autoportante compacto de puerta opaca. Incorporan tapas para la entrada de cables. Suministrados CON placa de montaje. Para alcanzar el grado de protección IP65 es necesario solicitar el kit de aislamiento 48690. Código EAN: 8431044187068 Código eCl@ss 6.0: EC000058
