# Armario de puerta doble con placa de montaje, referencia BIG20016040POD de IDE. Medidas: 2000X1500X400 - de IDE Electric

- Propiedad del archivo: CONSTRUNARIO
- Formato: FIEBDC-3/2012
- Programa: Construnario Versión 3.51
- Fecha de los precios: 01/03/2023
- Divisa: EUR

**BIG20016040POD** u Armario de puerta doble con placa de montaje, referencia BIG20016040POD de IDE. Medidas: 2000X1500X400 - de IDE Electric
Precio: 2925.28
Grado de protección Armarios puerta única (BIG-FSC) IP65 / NEMA 1, 12, 4 Armarios puerta única (ENL) IP55 / NEMA 1, 12 Armarios puerta doble (BIG-FSC-ENL) IP55 / NEMA 1, 12 Resistencia al impacto Cuerpo y puertas opacas IK10 Puertas transparentes IK09 Rango de temperatura ambiente -25 ºC / +40 ºC Código EAN: 8431044262543 Código eCl@ss 8.0: EC000261
