# Bandeja extraíble para rack19, referencia BNE19/6080 de IDE. 45x415x650 - de IDE Electric

- Propiedad del archivo: CONSTRUNARIO
- Formato: FIEBDC-3/2012
- Programa: Construnario Versión 3.51
- Fecha de los precios: 01/03/2023
- Divisa: EUR

| Código | Ud | Descripción | Precio |
|---|---|---|---|
| BNE19_6080 | u | Bandeja extraíble para rack19, referencia BNE19/6080 de IDE. 45x415x650 - de IDE Electric | 264.55 |
