# Bandeja extraíble, referencia BNE6060 de IDE. 45x480x450 - de IDE Electric

- Propiedad del archivo: CONSTRUNARIO
- Formato: FIEBDC-3/2012
- Programa: Construnario Versión 3.51
- Fecha de los precios: 01/03/2023
- Divisa: EUR

| Código | Ud | Descripción | Precio |
|---|---|---|---|
| BNE6060 | u | Bandeja extraíble, referencia BNE6060 de IDE. 45x480x450 - de IDE Electric | 198.01 |
