# Bandeja extraíble para bastidor modular, referencia BNE6080/BTM de IDE. 45x405x650 - de IDE Electric

- Propiedad del archivo: CONSTRUNARIO
- Formato: FIEBDC-3/2012
- Programa: Construnario Versión 3.51
- Fecha de los precios: 01/03/2023
- Divisa: EUR

| Código | Ud | Descripción | Precio |
|---|---|---|---|
| BNE6080_BTM | u | Bandeja extraíble para bastidor modular, referencia BNE6080/BTM de IDE. 45x405x650 - de IDE Electric | 256.85 |
