# Bandeja ajustable 19" 1/2U L-400-600mm - de IDE Electric

- Propiedad del archivo: CONSTRUNARIO
- Formato: FIEBDC-3/2012
- Programa: Construnario Versión 3.51
- Fecha de los precios: 01/03/2023
- Divisa: EUR

| Código | Ud | Descripción | Precio |
|---|---|---|---|
| BNF19-1-2U | u | Bandeja ajustable 19" 1/2U L-400-600mm - de IDE Electric | 72.43 |
