# Bastidor pivotante para Rack 19 para armario 1800x800x600/800 - de IDE Electric

- Propiedad del archivo: CONSTRUNARIO
- Formato: FIEBDC-3/2012
- Programa: Construnario Versión 3.51
- Fecha de los precios: 01/03/2023
- Divisa: EUR

**BP1936U** u Bastidor pivotante para Rack 19 para armario 1800x800x600/800 - de IDE Electric
Precio: 805.83
MATERIALES: Armario en acero laminado RAL7035. Bastidor en acero cincado. Bastidor pivotante de 19". reversible con posibilidad de abrir a derechas o izquierdas. Apertura máxima de 180º. Código EAN: 8431044024080 Código eCl@ss 6.0: EC002518
