# Bastidor pivotante parcial Rack 19, referencia BPP19/12U de IDE. 12 unidades - de IDE Electric

- Propiedad del archivo: CONSTRUNARIO
- Formato: FIEBDC-3/2012
- Programa: Construnario Versión 3.51
- Fecha de los precios: 13/05/2024
- Divisa: EUR

**BPP1912U** u Bastidor pivotante parcial Rack 19, referencia BPP19/12U de IDE. 12 unidades - de IDE Electric
Precio: 240.56
Para su completa instalación es necesario solicitar dos packs de perfiles de montaje interior reforzado (PMIR) de la profundidad del armario donde vaya a ser instalado. Código EAN: 8431044405322 Código ETIM 8.0: EC002620
