# Caja distribución superficie IP40 Blanco precintable 50x130x64 - de IDE Electric

- Propiedad del archivo: CONSTRUNARIO
- Formato: FIEBDC-3/2012
- Programa: Construnario Versión 3.51
- Fecha de los precios: 01/03/2023
- Divisa: EUR

**BT2** u Caja distribución superficie IP40 Blanco precintable 50x130x64 - de IDE Electric
Precio: 5.39
MATERIALES LIBRES DE HALÓGENOS. Marco y base en ABS blanco RAL 9003. Ventana opaca blanca RAL9003. IP40 - Superficie. Código EAN: 8431044240503 Código ETIM 6.0: EC001893
