# Bastidor modular para armario 2000x1000 para armario ancho 400 - de IDE Electric

- Propiedad del archivo: CONSTRUNARIO
- Formato: FIEBDC-3/2012
- Programa: Construnario Versión 3.51
- Fecha de los precios: 01/03/2023
- Divisa: EUR

**BTM200100_P400** u Bastidor modular para armario 2000x1000 para armario ancho 400 - de IDE Electric
Precio: 484.68
MATERIALES: Acero laminado RAL7035. Incorpora puerta de partición de anchura 400 mm. Se puede colocar en armarios de 1000 mm de anchura. Tapas y raíles DIN no incluidos. Código EAN: 8431044481395 Código eCl@ss 6.0: EC002625
