# Bastidor modular con columna de partición 2000x800, referencia BTM20080/E200 de IDE - de IDE Electric

- Propiedad del archivo: CONSTRUNARIO
- Formato: FIEBDC-3/2012
- Programa: Construnario Versión 3.51
- Fecha de los precios: 06/05/2024
- Divisa: EUR

**BTM20080_E200** u Bastidor modular con columna de partición 2000x800, referencia BTM20080/E200 de IDE - de IDE Electric
Precio: 237.55
MATERIALES: Acero laminado RAL 7035. Incorpora columna de partición de anchura 200 mm. Se puede colocar en armarios de 800 mm de anchura. Tapas y raíles DIN no incluidos. Código EAN: 8431044146409 Código eCl@ss 6.0: EC002625
