# Caja estanca distribución terminal IP65 418x436x148 Gris ventana transparente en ABS - de IDE Electric

- Propiedad del archivo: CONSTRUNARIO
- Formato: FIEBDC-3/2012
- Programa: Construnario Versión 3.51
- Fecha de los precios: 01/03/2023
- Divisa: EUR

**CDN36PT2F** u Caja estanca distribución terminal IP65 418x436x148 Gris ventana transparente en ABS - de IDE Electric
Precio: 139.82
MATERIALES LIBRES DE HALÓGENOS. Marco y base en ABS gris RAL 7035. Ventana transparente color Fumé con protección UV. IP65- Superficie. Código EAN: 8431044130088 Código ETIM 6.0: EC001892
