# Cofret distribución IP65 Superficie 1x4 MOD. PT ABS - de IDE Electric

- Propiedad del archivo: CONSTRUNARIO
- Formato: FIEBDC-3/2012
- Programa: Construnario Versión 3.51
- Fecha de los precios: 01/03/2023
- Divisa: EUR

**CDN4G** u Cofret distribución IP65 Superficie 1x4 MOD. PT ABS - de IDE Electric
Precio: 15.16
MATERIALES LIBRES DE HALÓGENOS. Marco y base en ABS gris RAL 7035. Ventana transparente color Fumé con protección UV. IP65- Superficie. Código EAN: 8431044284620 Código ETIM 6.0: EC001892
