# Cofret distribución IP65 Superficie 1x4 MOD. PT N&T ABS - de IDE Electric

- Propiedad del archivo: CONSTRUNARIO
- Formato: FIEBDC-3/2012
- Programa: Construnario Versión 3.51
- Fecha de los precios: 06/05/2024
- Divisa: EUR

**CDN4GRR** u Cofret distribución IP65 Superficie 1x4 MOD. PT N&T ABS - de IDE Electric
Precio: 19.71
MATERIALES LIBRES DE HALÓGENOS. Marco y base en ABS gris RAL 7035. Ventana transparente color Fumé con protección UV. IP65 - Superficie. /RR: Con barras de neutro y tierra. Código EAN: 8431044285436 Código ETIM 6.0: EC001892
