# Caja estanca gris con ventana transparente en ABS 238x231x118 - de IDE Electric

- Propiedad del archivo: CONSTRUNARIO
- Formato: FIEBDC-3/2012
- Programa: Construnario Versión 3.51
- Fecha de los precios: 01/03/2023
- Divisa: EUR

**CDN8PT** u Caja estanca gris con ventana transparente en ABS 238x231x118 - de IDE Electric
Precio: 37.42
MATERIALES LIBRES DE HALÓGENOS. Marco y base en ABS gris RAL 7035. Ventana transparente color Fumé con protección UV. IP65- Superficie. Código EAN: 8431044129334 Código ETIM 6.0: EC001892
