# Caja estanca distribución terminal IP65 310x586x148 Gris ventana transparente en policarbonato - de IDE Electric

- Propiedad del archivo: CONSTRUNARIO
- Formato: FIEBDC-3/2012
- Programa: Construnario Versión 3.51
- Fecha de los precios: 01/03/2023
- Divisa: EUR

**CDP36PT3F** u Caja estanca distribución terminal IP65 310x586x148 Gris ventana transparente en policarbonato - de IDE Electric
Precio: 241.58
MATERIALES LIBRES DE HALÓGENOS. Marco y base en POLICARBONATO gris RAL 7035. Ventana transparente color Fumé con protección UV. IP65 - Superficie. Código EAN: 8431044130354 Código ETIM 6.0: EC001892
