# Cámara de embarrado superior/inferior, referencia CE306050 de IDE. 300x600x500 - de IDE Electric

- Propiedad del archivo: CONSTRUNARIO
- Formato: FIEBDC-3/2012
- Programa: Construnario Versión 3.51
- Fecha de los precios: 01/03/2023
- Divisa: EUR

| Código | Ud | Descripción | Precio |
|---|---|---|---|
| CE306050 | u | Cámara de embarrado superior/inferior, referencia CE306050 de IDE. 300x600x500 - de IDE Electric | 633.95 |
