# Cámara de embarrado superior/inferior, referencia CE4012050 de IDE. 400x1200x500 - de IDE Electric

- Propiedad del archivo: CONSTRUNARIO
- Formato: FIEBDC-3/2012
- Programa: Construnario Versión 3.51
- Fecha de los precios: 01/03/2023
- Divisa: EUR

| Código | Ud | Descripción | Precio |
|---|---|---|---|
| CE4012050 | u | Cámara de embarrado superior/inferior, referencia CE4012050 de IDE. 400x1200x500 - de IDE Electric | 867.12 |
