# Cámara de embarrado superior/inferior, referencia CE406050 de IDE. 400x600x500 - de IDE Electric

- Propiedad del archivo: CONSTRUNARIO
- Formato: FIEBDC-3/2012
- Programa: Construnario Versión 3.51
- Fecha de los precios: 13/12/2023
- Divisa: EUR

**CE406050** u Cámara de embarrado superior/inferior, referencia CE406050 de IDE. 400x600x500 - de IDE Electric
Precio: 753.84
Para armario de 600 mm de ancho y 500 mm de profundidad Código EAN: 8431044389462 Código ETIM 8.0: EC002530
