# Bastidor de acero galvanizado, referencia CH3030/1520 de IDE. Tapa chasis: Chapa de acero pintado RAL7035 - de IDE Electric

- Propiedad del archivo: CONSTRUNARIO
- Formato: FIEBDC-3/2012
- Programa: Construnario Versión 3.51
- Fecha de los precios: 01/03/2023
- Divisa: EUR

**CH30301520** u Bastidor de acero galvanizado, referencia CH3030/1520 de IDE. Tapa chasis: Chapa de acero pintado RAL7035 - de IDE Electric
Precio: 87.82
MATERIALES: Bastidor: Acero galvanizado. Tapa chasis: Chapa de acero pintado RAL7035. Incorpora bastidor, tapa chasis, tornillos de cierre y alzadores. Bolsa de accesorios para montaje incluida. Código EAN: 8431044210636 Código eCl@ss 6.0: EC002625
