# Chasis, referencia CH4060/2530 de IDE. 3x26 (78) MOD.PROF.250/300 - de IDE Electric

- Propiedad del archivo: CONSTRUNARIO
- Formato: FIEBDC-3/2012
- Programa: Construnario Versión 3.51
- Fecha de los precios: 01/03/2023
- Divisa: EUR

**CH4060_2530** u Chasis, referencia CH4060/2530 de IDE. 3x26 (78) MOD.PROF.250/300 - de IDE Electric
Precio: 133.20
MATERIALES: Bastidor: Acero galvanizado. Tapa chasis: Chapa de acero pintado RAL7035. Incorpora bastidor, tapa chasis, tornillos de cierre y alzadores. Bolsa de accesorios para montaje incluida. Código EAN: 8431044178806 Código ETIM 6.0: EC002625
