# Chasis modular, referencia CH8080/2530 de IDE. Para armario GN808025 y GN808030 M.190 - de IDE Electric

- Propiedad del archivo: CONSTRUNARIO
- Formato: FIEBDC-3/2012
- Programa: Construnario Versión 3.51
- Fecha de los precios: 01/03/2023
- Divisa: EUR

**CH8080_2530** u Chasis modular, referencia CH8080/2530 de IDE. Para armario GN808025 y GN808030 M.190 - de IDE Electric
Precio: 184.63
MATERIALES: Bastidor: Acero galvanizado. Tapa chasis: Chapa de acero pintado RAL7035. Incorpora bastidor, tapa chasis, tornillos de cierre y alzadores. Bolsa de accesorios para montaje incluida. Código EAN: 8431044040844 Código eCl@ss 6.0: EC002625
