# Cubierta protectora para rejilla con filtro RF222, referencia CRF222 de IDE - de IDE Electric

- Propiedad del archivo: CONSTRUNARIO
- Formato: FIEBDC-3/2012
- Programa: Construnario Versión 3.51
- Fecha de los precios: 19/01/2023
- Divisa: EUR

**CRF222** u Cubierta protectora para rejilla con filtro RF222, referencia CRF222 de IDE - de IDE Electric
Precio: 83.97
Acero galvanizado, imprimado y pintado Código EAN: 8431044344287 Código ETIM 8.0: EC000331
