# Cofret ip65 sup.1x18 mod.gris pt - de IDE Electric

- Propiedad del archivo: CONSTRUNARIO
- Formato: FIEBDC-3/2012
- Programa: Construnario Versión 3.51
- Fecha de los precios: 01/03/2023
- Divisa: EUR

**CSN18PT** u Cofret ip65 sup.1x18 mod.gris pt - de IDE Electric
Precio: 96.71
MATERIALES LIBRES DE HALÓGENOS. Marco y base en ABS gris RAL 7035. Ventana transparente color Fumé con protección UV. IP65 - Superficie. Código EAN: 8431044180175 Código ETIM 6.0: EC000379
